# Dachdeckungsarbeiten
Angebotsaufforderung (GAEB 90, DA83)
Währung: EUR
Auftraggeber: keine Angabe

## Dachdeckungsarbeiten
Datum: 01.04.25

*Hinweis*
Angaben zum Baumaßnahme
1.1.  Lage der Baumaßnahmen

  46537 Dinslaken
  Baßfeldshof 29

1.2.  Neubaumaßnahme

  3-geschossiges Wohngebäude, Erdgeschoss,
Obergeschoss und Staffelgeschoss  mit 14
Wohneinheiten sowie einer vollständigen Unterkellerung.

  _  Massivbauweise
  _  Tragende Wände aus Mauerwerk und Beton
  _  Stahlbetondecken
  _  Flachdach

1.3.  Grundstückserschließung

  Die Erschließung des Grundstückes erfolgt während
der Baumaßnahme. Die  Baustellenzufahrt erfolgt über
die Straße "Am Baßfeldshof".

1.4. Gebäude

1.4. Lageplan

1.5. Grundriss EG

1.6. Grundriss OG

1.7 Grundriss Staffelgeschoss

1.8. Schnitte

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Dachdecker- u. Klempnerarbeiten

1.  Allgemein

1.1
Maßgebend für die Lieferung und Ausführung der
Leistungen sind die ATV in der VOB-Teil C und weitere
DIN-Vorschriften.
Alle Leistungen sind nach dem zum Zeitpunkt der
Ausführung geltenden Normen, Verordnungen, Richtlinien
etc. auszuführen.

Folgende Vorschriften sind besonders zu beachten

DIN 18334  Zimmerer- u. Holzbauarbeiten
DIN 18337  Abdichtung gegen nicht drückendes Wasser
DIN 18338  Dachdeckungs- u. Dachabdichtungsarbeiten
DIN EN 14437  Windsogberechnung (Sturmverklammerung
Dachsteine)
DIN 18339  Klempnerarbeiten
DIN  4102  Brandverhalten von Baustoffen und
Bauteilen
DIN  4108  Wärmeschutz im Hochbau
DIN  4109  Brandschutz im Hochbau
DIN  4117  Abdichtung gegen Bodenfeuchtigkeit
DIN  4122  Abdichtung gegen nicht drückendes
Oberflächenwasser
GEG  Gebäude Energie Gesetz

Die Allgemeinen Dachdeckerrichtlinien

Unfallverhütungsvorschriften/ Regeln der BG Bau
(Berufsgenossenschaft der Bauwirtschaft)
BGV  BG-Vorschriften
BGR  BG-Regeln
BGI  BG-Informationen
BGG  BG-Grundsätze
BetrSichV  Betriebssicherheitsverordnung mit den
dazugehörigen Technischen Regeln ,TRBS"
a.a.R.d.T.  Die Allgemein anerkannten Regeln der
Technik

Die Baustellenordnung der Covivio Immobilien GmbH
( siehe unter: www.covivio.de/ Handwerkermarktplatz)

Grundsätzlich sind nur Produkte zu verarbeiten die
entsprech-end der europäischen Richtlinien eine
CE-Kennzeichnung  unterliegen und besitzen.
Bezüglich der Wärmeleitfähigkeit sind zusätzlich zur
CE-Kenn-zeichnung nur Bauprodukte zugelassen, die zudem
einer Fremdüberwachung einer von Ländern zugelassenen
Stelle unterliegen und entsprechend überwacht sind.

1.2
Das Einrichten der Baustelle, Vorhalten, Unterhalten
und Abräumen der kompletten Baustelleneinrichtung sowie
die evtl. Abstellung von Hilfskräften zur Absteckung
des Gebäudes werden nicht besonders vergütet.
Material und Unterkunftsräume werden bauseits nicht zur
Verfügung gestellt.

1.3
Alle vom Auftragnehmer benutzten Flächen, Wege und
Straßen sind täglich zu säubern und gegen
Beschädigungen zu schützen.

1.4
Strom- und Wasseranschlüsse sind an der Baustelle
vorhanden. Die Verbrauchskosten sind mit der Covivio zu
verrechnen. Die Kosten für Zähleinrichtungen trägt der
AN.

1.5
Be- und Entlüftungen von Kaltdächern müssen
gewährleistet bleiben und bei fugendichten Eindeckungen
oder Abdichtungen sind ausreichende Querschnitte
herzustellen oder auf die Notwendigkeit der bauseitigen
Herstellung vor Baubeginn hinzuweisen.

1.6
Sämtliche anfallende Stemm- und Spitzarbeiten sind,
sofern sie nicht im Leistungsverzeichnis gesondert
aufgeführt sind, in den Einheitspreisen
einzukalkulieren.

1.7
Die Baustelle ist täglich sauber zu halten und
sämtliche Schutt und Materialreste sind ohne besondere
Aufforderung vom AN zu entsorgen. Der Auftraggeber
behält sich vor Bauschuttcontainer aufzustellen und die
hierfür anfallenden Kosten anteilig auf die
ausführenden Firmen umzulegen und von der
Schlußrechnung in Abzug zu bringen.

1.8
Alle Dachdeckungsmaterialien müssen der 1.Wahl bzw. der
besten Güteklasse entsprechen.

Artenschutz an Gebäuden
Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

*Hinweis*
Ausführungszeitraum:

Anfang März 2026 - Mitte Juni 2026

### Bereich 01 Baßfeldshof 29

#### Abschnitt 01.01 Flachdachentwässerung und Fallrohre

**01.01.0371 LORO-X Haupt-Not-Kombi Attikaablauf**
LORO-X Haupt-Not-Kombi Attikaablauf, Serie 88 Rohr in
Rohr für Hauptentwässerung mit Freispiegelströmung
Abflussleistung 4,5 l/s bei 35 mm Wasserhöhe auf dem
Dach und Notentwässerung mit Druckströmung 8,2 l/s bei
75 mm, mit Klemmflansch, als Los- und
Festflanschkonstruktion, ohne Aufkantung für Bitumen-
und Kunststoff-Abdichtungsbahnen, Eingrifftiefe 106 mm,
mit Haupt-Not-Kombi Haube aus Edelstahl, nach DIN EN
1253, Leistungsnachweis mit normgerechtem Prüfsystem
mit 4,2m nicht belüfteter Fallleitung gemäß
Systemdatenblatt LX772, aus Stahl, feuerverzinkt,
DN 100/50 WG: 9
HxBxL: 275 x 378 x 241 mm
Menge: 4,000 St

**01.01.0372 LORO-Schiebeflansch**
LORO-Schiebeflansch mit Anschlussmanschette, aus Stahl,
feuerverzinkt, für Dampfsperre aus
Bitumenabdichtungsbahnen DN 100  WG: 9
HxBxL: 320 x 320 x 56 mm
Menge: 4,000 St

**01.01.0373 LORO-Wärmedämmblock für Attikaabläufe**
LORO-Wärmedämmblock für LORO-X Haupt-Not-Kombi-
Attikaabläufe, aus Styropor B1 (WLG 0,35)
WG: 9
HxBxL: 310 x 370 x 160 mm
Menge: 4,000 St

**01.01.0374 LORO-X Rohr DN100 - 1000mm**
LORO-X Rohr, aus Stahl, feuerverzinkt, nach DIN EN 1123
mit erhöhtem Qualitätsstandard, mit
2-Kammern-Steckmuffenverbindung, Baustoffklasse A1,
formstabil, bruchfest, rückstausicher, langlebige
Innenbeschichtung gemäß DIN EN ISO 2178 auf Basis einer
2K-Epoxid-Kombination, Farbton: Rotbraun, 1000 mm, + 1
Muffe, DN 100
HxBxL: 118 x 118 x 1070 mm
Menge: 8,000 St

**01.01.0375 LORO-X Rohr DN100 - 2000mm**
LORO-X Rohr, aus Stahl, feuerverzinkt, nach DIN EN 1123
mit erhöhtem Qualitätsstandard, mit
2-Kammern-Steckmuffenverbindung, Baustoffklasse A1,
formstabil, bruchfest, rückstausicher, langlebige
Innenbeschichtung gemäß DIN EN ISO 2178 auf Basis einer
2K-Epoxid-Kombination, Farbton: Rotbraun, 2000 mm, + 1
Muffe, DN 100
HxBxL: 118 x 118 x 2070 mm
Menge: 33,000 St

**01.01.0376 LORO-X Rohr, aus Stahl, feuerverzinkt, DN100**
*** Bedarfsposition ohne GB
Laufender Meter LORO-X ROHR DN100 (MISCHPREIS AUS BASIS
2M), nach DIN EN 1123 mit erhöhtem Qualitätsstandard,
mit 2-Kammern-Steckmuffenverbindung, aus Stahl,
feuerverzinkt, Baustoffklasse A1, formstabil,
bruchfest, rückstausicher, langlebige Innenbeschichtung
gemäß DIN EN ISO 2178 auf Basis einer
2K-Epoxid-Kombination, Farbton: Rotbraun
Menge: 1,000 m

**01.01.0377 LORO-X Rohr DN50 - 1000mm**
LORO-X Rohr, aus Stahl, feuerverzinkt, nach DIN EN 1123
mit erhöhtem Qualitätsstandard, mit Langmuffe, mit
speziellem Maß für LORO-X Haupt-Not-Kombi
Dachentwässerungssysteme, Länge 1000 mm plus Langmuffe,
DN 50
HxBxL: 63 x 63 x 1090 mm
Menge: 14,000 St

**01.01.0378 LORO-X Rohr DN50 - 2000mm**
LORO-X Rohr, aus Stahl, feuerverzinkt, nach DIN EN 1123
mit erhöhtem Qualitätsstandard, mit Langmuffe, mit
speziellem Maß für LORO-X Haupt-Not-Kombi
Dachentwässerungssysteme, Länge 2000 mm plus Langmuffe,
DN 50
HxBxL: 63 x 63 x 2090 mm
Menge: 24,000 St

**01.01.0379 LORO-X Rohr, aus Stahl, feuerverzinkt, DN50**
*** Bedarfsposition ohne GB
Laufender Meter LORO-X ROHR DN50 (MISCHPREIS AUS BASIS
2M), nach DIN EN 1123 mit erhöhtem Qualitätsstandard,
mit 2-Kammern-Steckmuffenverbindung, aus Stahl,
feuerverzinkt, Baustoffklasse A1, formstabil,
bruchfest, rückstausicher, langlebige Innenbeschichtung
gemäß DIN EN ISO 2178 auf Basis einer
2K-Epoxid-Kombination, Farbton: Rotbraun
Menge: 1,000 m

**01.01.0380 LORO-X Reinigungsrohr DN100**
LORO-X Reinigungsrohr, aus Stahl, feuerverzinkt, mit
runder Reinigungsöffnung, nach DIN EN 1123 mit erhöhtem
Qualitätsstandard, mit 2-Kammern-Steckmuffenverbindung,
Baustoffklasse A1, formstabil, bruchfest,
rückstausicher, langlebige Innenbeschichtung gemäß DIN
EN ISO 2178 auf Basis einer 2K-Epoxid-Kombination,
Farbton: Rotbraun, DN 100
HxBxL: 118 x 118 x 335 mm
Menge: 3,000 St

**01.01.0381 LORO-X Belüftungsstück für Fallleitung DN100**
LORO-X Belüftungsstück mit Lochblech zur Belüftung von
Fallleitungen, nach DIN EN 1123 mit erhöhtem
Qualitätsstandard, für Freispiegelströmung, aus Stahl,
feuerverzinkt, DN 100
WG: 9
HxBxL: 102 x 102 x 152 mm
Menge: 18,000 St

**01.01.0382 LORO-X Abzweig DN100/50**
LORO-X Haupt-Not-Kombi Abzweig mit Bogen Rohr-in-Rohr
mit 2-Kammern-Steckmuffenverbindung, aus Stahl,
feuerverzinkt, mit erhöhtem Qualitätsstandard, für
LORO-X Haupt-Not-Kombi Dachentwässerungssysteme, DN
100/50 WG: 9
HxBxL: 118 x 226 x 320 mm
Menge: 7,000 St

**01.01.0383 LORO-X Umlenkung DN100/50**
LORO-X Umlenkung von Rohr in Rohr DN 100/50 in
Doppelrohr 2 x DN 50, für Haupt-Not-Kombi Rohr in Rohr
Fallleitung, Notablauf Fließrichtung links, für LORO-X
Staffelgeschossentwässerung und Kaskadenentwässerung,
aus Stahl, feuerverzinkt, DN 100/50/50
WG: 9
HxBxL: 220 x 200 x 200 mm
Menge: 3,000 St

**01.01.0384 LORO-X Bogen DN50, 45°**
LORO-X Bogen, aus Stahl, feuerverzinkt, nach DIN EN
1123 mit erhöhtem Qualitätsstandard, mit
2-Kammern-Steckmuffenverbindung, Baustoffklasse A1,
formstabil, bruchfest, rückstausicher, langlebige
Innenbeschichtung gemäß DIN EN ISO 2178 auf Basis einer
2K-Epoxid-Kombination, Farbton: Rotbraun, 45 Grad, DN
50
HxBxL: 63 x 128 x 206 mm
Menge: 12,000 St

**01.01.0385 LORO-X QUATTROFLUX DN100**
LORO-X QUATTROFLUX Serie 43, Haupt-Not-Kombi
Staffelgeschossablauf für Dachterrassen mit
Doppelrohr-Rohr-in-Rohr, für Hauptentwässerung mit
Freispiegelströmung, mit Klemmflansch, als Los- und
Festflanschkonstruktion, 90 Grad Aufkantung,
QUATTROFLUX Dachterrasse Haupt-Not-Kombi 2x DN 100 und
2x DN 50, mit Becken, für Staffelgeschossentwässerung
und Kaskadenentwässerung, aus Stahl, feuerverzinkt, DN
100
WG: 9
HxBxL: 243 x 420 x 690 mm
Menge: 3,000 St

**01.01.0386 LORO-X Speierrohr DN 100**
LORO-X Speierrohr, aus Stahl, feuerverzinkt, nach DIN
EN 1123 mit erhöhtem Qualitätsstandard, mit
2-Kammern-Steckmuffenverbindung (1 Muffe), langlebige
Innenbeschichtung gemäß DIN EN ISO 2178 auf Basis einer
2K-Epoxid-Kombination, Farbton: Rotbraun, 250 mm, DN
100
WG: 9
HxBxL: 118 x 118 x 320 mm
Menge: 1,000 St

**01.01.0387 LORO-X Regenstandrohr, aus Stahl, feuerverzinkt, rund, mit Reinigungsöffn. DN100, 1500mm**
LORO-X Regenstandrohr, aus Stahl, feuerverzinkt, rund,
mit Reinigungsöffnung und Reinigungsdeckel mit
Hochleistungs-Sicherheitsüberlauf, mit erhöhtem
Qualitätsstandard, langlebige Innenbeschichtung gemäß
DIN EN ISO 2178 auf Basis einer 2K-Epoxid-Kombination,
Farbton: Rotbraun, 1500 mm DN 100
HxBxL: 131 x 118 x 1500 mm
Menge: 13,000 St

**01.01.0388 LORO-X Dichtelement für Steckmuffenverbindung, DN100**
LORO-X Dichtelement aus Elastomer, für LORO-X
Steckmuffenverbindung, DN 100
HxBxL: 120 x 120 x 27 mm
Menge: 64,000 St

**01.01.0389 LORO-X Dichtelement für Steckmuffenverbindung, DN50**
LORO-X Dichtelement aus Elastomer, für LORO-X
Steckmuffenverbindung, DN 50
HxBxL: 65 x 65 x 18 mm
Menge: 91,000 St

**01.01.0390 LORO-X Rohrschelle, ohne Schalldämmung, DN100**
LORO-X Rohrschelle, aus Stahl, mit Kombi Gewinde M
10/12, ohne Schalldämmung, DN 100
HxBxL: 140 x 144 x 28 mm
Menge: 54,000 St

**01.01.0391 LORO-X Stockschraube M10x300**
LORO-X Stockschraube M 10, aus Stahl, verzinkt, 300 mm
lang
HxBxL: 10 x 10 x 300 mm
Menge: 54,000 St

**01.01.0393 LORO-X Haupt-Not-Kombi Regenstandrohr Rohr-in-Rohr DN100/50, 1000mm**
LORO-X Haupt-Not-Kombi Regenstandrohr Rohr-in-Rohr
mit 2-Kammern-Steckmuffenverbindung und Ausfuhr des
innenliegenden Rohres unterhalb der Reinigungsöffnung,
aus Stahl, feuerverzinkt, DN 100/50
WG: 9
HxBxL: 118 x 122 x 1000 mm
Menge: 10,000 St

**01.01.0395 LORO-X Gleitmittel 250 Gramm**
Menge: 10,000 St

**01.01.0396 Standrohr anschließen**
Standrohr fachgerecht, lt. Vorschrift, einschl. Bögen,
an die vorh. Rohrgrundleitung anschließen
Menge: 13,000 St

*Hinweis*
Staffelgeschoss

**01.01.0398 LORO-X Haupt-Not-Kombi DUOFLUX Flach50 - Attikaablauf**
LORO-X Haupt-Not-Kombi DUOFLUX Flach50
Attikadirektablauf, Serie 43, Attika-Direkt, Rohr in
Rohr, für Hauptentwässerung mit Freispiegelströmung,
Abflussleistung 2,0 l/s bei 35 mm Wasserhöhe auf der
Dachterrasse und Notentwässerung 2,1 l/s bei 75 mm, mit
Klebeflansch 45 Grad Aufkantung für
Bitumen-Abdichtungsbahnen, Eingrifftiefe 50 mm,
Leistungsnachweis gemäß Datenblatt LX2074, aus
Edelstahl, DN 100/50 WG: 9
HxBxL: 246 x 380 x 535 mm
Menge: 9,000 St

**01.01.0399 LORO-X Rohr, aus Stahl, feuerverzinkt, DN100 - 750mm**
LORO-X Rohr, aus Stahl, feuerverzinkt, nach DIN EN 1123
mit erhöhtem Qualitätsstandard, mit
2-Kammern-Steckmuffenverbindung, Baustoffklasse A1,
formstabil, bruchfest, rückstausicher, langlebige
Innenbeschichtung gemäß DIN EN ISO 2178 auf Basis einer
2K-Epoxid-Kombination, Farbton: Rotbraun, 750 mm + 1
Muffe, DN 100
HxBxL: 118 x 118 x 820 mm
Menge: 9,000 St

**01.01.0400 LORO-X Rohr, aus Stahl, feuerverzinkt, DN50 - 750mm**
LORO-X Rohr, aus Stahl, feuerverzinkt, nach DIN EN 1123
mit erhöhtem Qualitätsstandard, mit
2-Kammern-Steckmuffenverbindung, Baustoffklasse A1,
formstabil, bruchfest, rückstausicher, langlebige
Innenbeschichtung gemäß DIN EN ISO 2178 auf Basis einer
2K-Epoxid-Kombination, Farbton: Rotbraun, 750 mm + 1
Muffe, DN 50
HxBxL: 63 x 63 x 788 mm
Menge: 9,000 St

**01.01.0401 LORO-Schiebeflansch**
LORO-Schiebeflansch mit Anschlussmanschette, aus Stahl,
feuerverzinkt, für Dampfsperre aus
Bitumenabdichtungsbahnen DN 100  WG: 9
HxBxL: 320 x 320 x 56 mm
Menge: 9,000 St

**01.01.0402 LORO-X Haupt-Not-Kombi Abzweig Rohr-in-Rohr, DN100/50**
LORO-X Haupt-Not-Kombi Abzweig Rohr-in-Rohr mit
2-Kammern-Steckmuffenverbindung, aus Stahl,
feuerverzinkt, für LORO-X Haupt-Not-Kombi
Dachentwässerungssysteme, DN 100/50
WG: 9
HxBxL: 118 x 225 x 320 mm
Menge: 9,000 St

#### Abschnitt 01.02 Abdichtung Hauptdachflächen EPS

**01.02.0010 Betondecke reinigen**
Betondecke für einen staubfreien Untergrund von groben
Verschmutzungen wie Bauschutt, Ölrück- ständen u. ä.
trocken reinigen und angefallenen Schmutz beseitigen.
Menge: 295,000 m²

**01.02.0020 Bitumenvoranstrich, lösemittelhaltig**
Einmaliger Voranstrich für Dachabdichtung auf
Betondecke:
Elastomerbitumenvoranstrich, lösemittelhaltig, auf die
besenreine und trockene Stahlbetonfläche aufbringen und ablüften lassen.
Verbrauch ca. 0,3 kg/m².
Fabrikat:  ELASTOCOL 500
Menge: 340,000 m²

**01.02.0030 Bitumenschweißbahn**
AL + V60 S4 Bitumen-Dampfsperrbahn gemäß Stoffnorm DIN
EN 13970 in der Fläche punkt bzw. unterbrochen
streifenförmig auf ebenen und trockenen Untergrund aus
Stahlbeton und im Bereich von An- und Abschlüssen
vollflächig nach Herstellerangaben aufschweißen, Nähte
und Stöße dicht verschweißen.
Im Bereich von An- und Abschlüssen vollflächig 5 cm
über die Oberkante der Wärmedämmung hochführen.
Oberflächenausstattung:
Oberseite:  Sand
Unterseite:  Kunststofffolie
Trägereinlage:  Aluminiumverbundträger/
Glasvlies

angebotenes Fabrikat: ____________________
  vom Bieter anzugeben
Menge: 340,000 m²

**01.02.0040 Elastomerbitumen Dampfsperrbahn auf Betonfläche**
*** Bedarfsposition ohne GB
SOPRAVAP EVA 35 auf Betonfläche

TOP Elastomerbitumen Dampfsperrbahn durch vollflächiges
Aufschweißen auf die vorgestrichene Betonfläche nach
Herstellerangaben verlegen, Nähte und Stösse dicht
verschweißen.
Im Bereich von An- und Abschlüssen vollflächig bis
Außenkante hochführen.

Oberflächenausstattung:
-Oberseite:  Sand
-Unterseite:  Sand
-Trägereinlage:  Aluminium-/Kunststofffolie

angebotenes Fabrikat: ____________________
  vom Bieter anzugeben
Menge: 1,000 m²

**01.02.0050 Gefälledämmung EPS 035 DAA ds 120 kpa, geklebt**
Gefälle-Wärmedämmung aus expandiertem Polystyrol,  nach
DIN 18164, WLG 035, irreversible Längenänderung (
-0,15%), unkaschiert, ohne Stufenfalz, mit SOPREMA
PUR-Klebeschaum (oder gleichwertig), gem. DIN EN 1991-1
gegen abhebende Windlasten ausreichend verkleben und
dicht gestoßen verlegen

Gefällegebung:  2 %
Dicke:  200 mm

Der AN hat vor der Ausführung einen Verlegeplan für die
Gefälledämmung, mit U-Wertberechnung und
Windlastberechnung für die Verklebung zu erstellen und
diese bei der Bauleitung einzu- reichen, um sich diese
hinsichtlich der Gefälle- anordnung und des
erforderlichen U-Wertes freigeben zu lassen. Die Kosten
für die o.a. Nach- weise sind in den Einheitspreissen
einzurechnen.

angebotenes Fabrikat: ____________________
  vom Bieter anzugeben
Menge: 295,000 m²

*Hinweis*
Verlegeplan kann zur Verfügung gestellt werden.

**01.02.0080 2-lagige Dachabdichtung auf Dämmung, aus Schweißbahnen, geklebt auf EPS**
2-lagige Dachabdichtung bestend aus:

1. Lage der Dachabdichtung (PYE-KSP-U)
aus kaltselbstklebender Polymerbitumenbahn mit
patentiertem DUO-Längsrand (4 cm selbstklebend + 4 cm
Schweissrand) durch Abziehen der unter- seitigen
Schutzfolie auf die ausgeschriebene
Polystyrolwärmedämmung nach Herstelleran- gaben
verlegen, Nähte und Stösse der 1. Abdicht- ungslage
dicht verschweissen
Dicke:  3 mm
Trägereinlage:  PV/GG Verbundträger 210 g
Höchstzugkraft (EN 12311-1):  1180 N/ 50 mm
Dehnung bei Hzg (EN 12311-1):  10 %
Wärmestandfestigkeit (DIN 52123):  100°C
Kaltbiegung (DIN 52123):  -30°C
Wasserundurchlässigkeit (DIN 52123):  40 N/cm²
Maßbeständigkeit UEAtc < 1 mm/m

Fabrikat: SOPRALENE stick 30 liefern und nach
Herstellerangaben verlegen

2. Lage
Polymerbitumenschweißbahn als Oberlage, ohne Mehrpreis
wurzel- und rhizomfest, PYE-PV 200 S5 nach
Anwendungsnormen DIN V 20000-201 und BA PYE-PV 200 S5
nach DIN V 20000-202 gemäß Stoffnormen DIN EN 13707 und
DIN EN 13969 DO/E1 Elastomerbitumen-Oberlagsbahn,
durch- wurzelungsfest (gem. FLL-Verfahren), vollflächig
im Lagenversatz aufschweißen, Nähte und Stöße dicht
verschweißen.

Oberflächenausstattung:
-Oberseite:  mineralische Bestreuung
  Farbe: Dunkelbraun
-Unterseite:  Kunststoff-Folie

Technische Kennwerte:
Kaltbiegeverhalten  -36°C
Wärmestandfestigkeit  120°C
Maximale Zugkraft 1100 N/50 mm längs, 1000 N/50 mm quer
Dehnung 40% längs, 45% quer

gewähltes Fabrikat:
SOPRALENE Flam Jardin S5
dunklebraun matisse.
liefern und nach Herstellerangaben verlegen
Menge: 340,000 m²

**01.02.0090 Zul. Attikaanschluss/ Eindichtung-2-lagig**
Attikaanschluss bituminös, 2-lagig an Litec
Attika-Element/ Holzwerstoffplatte wie folgt als Zulage
herstellen:

_  Flächen gründlich reinigen und vorstreichen
_  Hartschaum-Dämmkeil 5/5 cm oder 10/10 cm, je nach
Erfordernis, liefern und auslegen
_  V 13 in Streifen lose zum Schutz des Keils verlegen
_  Abdichtungslage SOPRALENE stick 30 ca. im
Lagenrückversatz an der Holzwerkstoffplatte in max. 1m
breite Streifen hochführen und befestigen, Zuschnitt
ca. 40 cm
_  Abdichtungslage SOPRALENE Flam Jardin S5 in
gleicher Form wie erste Abdichtungslage aufbringen,
Zuschnitt ca. 50 cm
_  SOPRALENE Flam Jardin S5 auf die Mauerkrone des
Attikaelements aufschweißen und mind. 10 cm überlappend
auf die senkrechte Abdichtungsbahnherunterführen. Die
Bahn ist zudem 3 cm über die Vorderkante der
Attikakrone zu führen, Zuschnitt ca. 30 cm
Menge: 89,000 m

**01.02.0100 Zul. Attikaanschluss Eckausbildung**
Herstellen von Eckausbildungen als Zulage zu den
ausgeschriebenen Attikaabschlüssen
Menge: 22,000 Stck

**01.02.0110 Bitu-/PUR-Anschluss an Durchdringungen**
Anschlüsse an Durchdringungen mit Flüssig- kunststoff
auf Bitumen/Polyurethanbasis wie
folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 7,000 Stck

**01.02.0120 Sanitärlüfter, wärmegedämmt, zweiteilig**
Sanitärlüfter, wärmegedämmt, zweiteilig, Durch- messer:
100 mm, einbauen und in die Dampf- sperrbahn bzw.
Dachabdichtung einbinden.

angebotenes Fabrikat: ____________________
  vom Bieter anzugeben
Menge: 7,000 Stck

**01.02.0130 Sekuranten**
Fester Edelstahl Anschlagpunkt nach EN 795
Sicherheitshalter ABS-Lock X, d=42mm mit
Kraftabsorbierung durch plastische Verformung, zur
Befestigung zum Dübeln auf Beton (B25, C20/25, C25/30)
mittels 4 Betondübeln (im Lieferumfang enthalten),
verstärkt als End- und Kurvenhalter für
Seilsicherungssysteme nach EN 795 Kl. C, Komplett aus
Edelstahl, mit abschraub- barer Öse, für alle
Dachaufbauhöhen bis maximal 850mm (Dachaufbau
angeben!), Halterabstand bis max. 7,5 m. Mindestabstand
zur Dachkante 2,5m, liefern und nach Vorschrift des
Herstellers mit dem mitgelieferten Befestigungsmaterial
montieren und nach den Flachdachrichtlinien in den
Dachaufbau einbinden und eindichten. Die
Dachkonstruktion zur Aufnahme der eingeleiteten Kräfte
ist bauseits zu prüfen.

Fabrikat:  ABS Lock X-SR für Beton oder glw.
Menge: 12,000 Stck

*Hinweis*
Attikaelemente

**01.02.0131 Attika-Element**
LITEC Attika-Element, Verbundplatte Dämmkernaus
PUR/PIR-Hartschaum nach DIN EN 13165, Dicke 60 mm
Baustoffklasse B2, beidseitig mit Mineralvlies
kaschiert

Deckschicht: Innen u. außen Holzwerkstoffplatte (15 mm)

Bitte beachten: werkseitig vorkonfektionierte
Einzelteile inkl. Konstruktionselemente
Dicke  90 mm
Höhe  600 mm
Länge  2500 mm

Fabrikat: Litec oder gleichwertig
Menge: 89,000 m

**01.02.0132 Brüstungsabdeckung Zink 440 mm**
Brüstungsabdeckungen aus vorbewittertem
Titan-Zinkblech, einschl. aller Abkantungen,
Haftbleche, Folie und Kleber,
liefern und montieren.

Blechdicke  : 0,7 mm
Zuschnitt  : 440 mm
Anzahl Kantungen  : 4
Abwicklung  : 10-60-300-60-10
Einbau  : Mauerabdeckung
Neigung  : 2°Grad nach Innen

Aufbau:  a) vorbew. Zinkabdeckung
  b) Folie Delta -Trela (Fa. Dörken)
  c) Zinkhaftstreifen
Menge: 89,000 m

**01.02.0133 Brüstungsabdeckung Zink 560 mm**
Brüstungsabdeckungen aus vorbewittertem
Titan-Zinkblech, einschl. aller Abkantungen,
Haftbleche, Folie und Kleber,
liefern und montieren.

Blechdicke  : 0,7 mm
Zuschnitt  : 560 mm
Anzahl Kantungen  : 4
Abwicklung  : 10-60-420-60-10
Einbau  : Mauerabdeckung
Neigung  : 2°Grad nach Innen

Aufbau:  a) vorbew. Zinkabdeckung
  b) Folie Delta -Trela (Fa. Dörken)
  c) Zinkhaftstreifen
Menge: 91,000 m

**01.02.0134 Zinkabdeckung, gerundet als Zulage**
*** Bedarfsposition ohne GB
Zulage zu Mauer-/ Attikaabdeckung für horizontal
gerundete Mauerabdeckungen der Tiefgaragenrampe, sonst
wie Beschreibung Hauptposition, Länge abhängig von
Wandradius
Einbauort  : Tiefgarage Rampenwände
Menge: 1,000 m

**01.02.0135 Endböden als Zulage**
*** Bedarfsposition mit GB
Endböden (Anschluss z.B. an Wand usw.) zu Mauer-/
Attikaabdeckung und zur Dachfläche
als Zulage zu den Zinkabdeckungen
Menge: 2,000 Stck

**01.02.0136 Gehrung als Zulage**
Gehrung als Zulage zu den Zinkabdeckungen
Menge: 41,000 Stck

**01.02.0137 Schiebenähte als Zulage**
Schiebenähte passend zu oben genannter Mauer- /
Attikaabdeckung aus Band Dehnungs- ausgleichern.
Metalldicke:  0,80 mm
Das Abdecken des Dehnungsbereiches ist mittels Kappe
passend zur Mauer-/ Attikaabdeckung auszuführen
Abkantungen:  4
Fixlänge:  0,50 m
Menge: 80,000 Stck

**01.02.0138 UDS-Verbinder als Zulage**
*** Bedarfsposition ohne GB
UDS-Verbinder, gewellt, hergestellt aus Titanzink DIN
EN 988, TÜV geprüft, nach Quality Zinc
Kriterienkatalog, passend zu oben genannter Mauer-/
Attikaabdeckung. Die Stoßverbinder sind einseitig zu
fixieren und unterdecken die 10 mm breite, offene
Stoßfuge.
Menge: 1,000 Stck

**01.02.0139 Holzbohle 30x5cm**
*** Bedarfsposition ohne GB
Holzbohle 30x5cm auf Salzbasis imprägniert, mit
Einschnitten gegen Verwinden, auf Betonbrüstungen
liefern fachgerecht befestigen
Menge: 1,000 m

**01.02.0140 Verkleidung Aufzugsüberfahrt**
Verkleidung Aufzugsüberfahrt bestehend aus Holz UK
einschl. Fassadendämmung 12 cm und eine Verkleidung aus
Rockpanell Platten UNI Farbe anthrazit 8mm umlaufend um
die Aufzugsüberfahrt fachgerecht incl. alle
Nebenleistungen im Zuge der Arbeiten Flachdachdämmung
herstellen
Maße Überfahrt ca. 1,70m * 2,20m Höhe 70 cm5
Menge: 5,600 m2

**01.02.0150 Dach Aufzugsüberfahrt**
Dachfläche der Aufzugsüberfahrt eindecken.
Herstellen einer HolzUK incl. 22 mm Schlaung mit
flacher Neigung 2% (Dämmung in der Fläche Hauptdach
enthalten)  Abdichten als Foliendach (z.B. Folie
VAEPLAN U/GV Farbe grau) direkt auf der vorgenannten
Holzschalung verlegt. Incl. der benötigten
Verbundrandbleche.
Menge: 4,000 m2

**01.02.0160 Entlüftungselement Aufzugsschacht**
Entlüftungselement für den Aufzugsschacht liefern und
fachgerecht incl. Anarbeitung an die vorbeschriebene
Dachfläche montieren
Querschnitt 60 cm / 60 cm
z.B. Fabrikat Kurt Merk Blechwarenfabrik
Aufzugschachtentlüftung Lamelle
Menge: 1,000 St

#### Abschnitt 01.03 Abdichtung Flachdachterrassen PUR

**01.03.0010 Betondecke reinigen**
Betondecke für einen staubfreien Untergrund von groben
Verschmutzungen wie Bauschutt, Ölrück- ständen u. ä.
trocken reinigen und angefallenen Schmutz beseitigen.
Menge: 85,000 m²

**01.03.0020 Bitumenvoranstrich, lösemittelhaltig**
Einmaliger Voranstrich für Dachabdichtung auf
Betondecke:
Elastomerbitumenvoranstrich, lösemittelhaltig, auf die
besenreine und trockene Stahlbetonfläche aufbringen und
ablüften lassen.
Verbrauch:  ca. 0,3 kg/m².
Fabrikat:  ELASTOCOL 500
Menge: 191,000 m²

**01.03.0030 Bitumenschweißbahn AL + V60 S4 auf Stahlbeton**
Bitumen-Dampfsperrbahn AL + V60 S4 gemäß Stoffnorm
DIN EN 13970 in der Fläche punkt bzw. unterbrochen
streifenförmig auf ebenen und trockenen Untergrund aus
Stahlbeton und im Bereich von An- und Abschlüssen
vollflächig nach Herstellerangaben aufschweißen Nähte
und Stöße dicht verschweißen
Im Bereich von An- und Abschlüssen vollflächig
5 cm über die Oberkante der Wärmedämmung hochführen.

Oberflächenausstattung
Oberseite:  Sand
Unterseite:  Kunststofffolie
Trägereinlage:  Aluminiumverbund/Glasvlies

angebotenes Fabrikat: ____________________
  vom Bieter anzugeben
Menge: 191,000 m²

**01.03.0040 Gefälledämmung, WLS 024, 160mm, geklebt**
Lieferung und Verlegung von Polyurethan Wärmedämmung
zur Herstellung eines Gefälledaches bestehend aus
Grundplatten und/oder vorgefertigten Gefälleplatten,
gemäß Gefälledämmplan,mit LINITHERM PAL Gefälle
Elementen.

Dämmkern:
PU-Hartschaum nach DIN EN 13165; Nennwert der
Wärmeleitfähigkeit _d = 0,022 W/(mK); Brandverhalten
Klasse E nach DIN EN 13501-1 B2 nach DIN 4102-1;

Anwendungstyp: DAA dh

Deckschicht: beidseitige Aluminiumdeckschicht
Kantenverbindung: Grund- und Gefälledämmplatte ringsum
stumpf
Bezeichnung nach EN: PU-EN
13165-T2-DS(70,90)3-DS(-20,-)2-CS(10\Y)120-TR50

Außenmaße Grundplatte:  1200 x 600 mm
Außenmaße Gefälleplatte:  1200 x 1200 mm

 Unterseite Gefälleplatte: waagerecht
Oberseite Gefälleplatte: geneigt, Gefälle ca. 2,08%
[fix]

Dicke Gefälleplatte 1: 30/55 mm
Dicke Gefälleplatte 2: 55/80 mm
Dicke Gefälleplatte 3: 80/105 mm
Dicke Gefälleplatte 4: 105/130 mm
Dicke Gefälleplatte 5: 130/155 mm
Dicke Gefälleplatte 6: 155/180 mm
Dicke Gefälleplatte 7: 180/205 mm
Dicke Gefälleplatte 8: 205/230 mm
Dicke Grundplatten: 100 / 200 mm

Mittlere Dicke (mm): 160

Einschließlich Erstellung eines Verlegeplans,
notwendiger Dachreiter, Verschnitt und Schneidearbeiten
an Kehlen, Grate usw. sowie der notwendigen
Lagesicherung zwischen den Dämmplatten bei lose
verlegten Platten während der Bauphase. Lagesicherung
erfolgt z.B. durch geeignete Klebemassen.
Menge: 85,000 m²

**01.03.0050 Mehr-/Minderpreis pro cm Dickenänderung**
*** Bedarfsposition ohne GB
Mehr- und Minderpreis pro cm Gefälledämmschicht auf
Nachweis
Menge: 1,000 m²

**01.03.0060 Gefälledämmung Mehrpreis Kehl- u. Gratplatten**
Gefälledämmung Mehrpreis Kehl- u. Gratplatten:

Kehl- und Gratplatten

Dämmkern: PU-Hartschaum nach DIN EN 13165; Nennwert der
Wärmeleitfähigkeit
_d = 0,022 W/(mK); Brandverhalten Klasse E nach DIN EN
13501-1 B2 nach DIN 4102-1; Anwendungstyp: DAA dh

Deckschicht: beidseitige Aluminiumdeckschicht

Kantenverbindung: Grund- und Gefälledämmplatte ringsum
stumpf

Bezeichnung nach EN: PU-EN
13165-T2-DS(70,90)3-DS(-20,-)2-CS(10\Y)120-TR50

Außenmaße: 1200 x 1200 mm

Mehrpreis zur Vorposition für die Lieferung und
Verlegung von Kehl- und Gratplatten zur Herstellung
einer gezielten Dachentwässerung gemäß Gefälleplanung.
Menge: 85,000 m²

**01.03.0070 Kaltselbstklebende Unterlagsbahn auf PUR-DÄMMUNG**
PYE-KTG-KSP-3,0 nach Anwendungsnormen DIN V 20000-201
und BA PYE-KTG-KSP-3,0 nach DIN V 20000-202 gemäß
Stoffnormen DIN EN 13707 und DIN EN 13969 DU/E1 mit
DUO-Längsrand (3 cm selbstklebend + 5 cm Schweißrand),
kaltselbstklebende Elastomerbitumenunterlagsbahn durch
Abziehen der unterseitigen Schutzfolie auf die
ausgeschriebene Polyurethanwärmedämmung nach Herstellerangaben
verlegen Nähte und Stöße dicht verschweißen.

Oberseite aus Kunststoff-Folie
Unterseite aus streifenweise kaltselbstklebendes
  Elastomerbitumen und streifenweise Feinbesandung
mit abziehbarer Schutzfolie

Technische Kennwerte
Kaltbiegeverhalten:  -30°C
Wärmestandfestigkeit:  100°C

Maximale Zugkraft von 1000N/50 mm längs und 1000N/50 mm
quer
Dehnung:  3,5% längs, 3,5% quer

Fabrikat:  SOPRALENE Stick UL
Menge: 147,000 m²

**01.03.0080 Oberlage, wurzelfest, dunkelbraun vollflächig**
Polymerbitumenschweißbahn als Oberlage wurzel- und
rhizomfest, PYE-PV 200 S5 nach Anwendungsnormen DIN V
20000-201 und BA PYE-PV 200 S5 nach DIN V 20000-202
gemäß Stoffnormen DIN EN 13707 und DIN EN 13969 DO/E1,
Elastomerbitumen-Oberlagsbahn, durchwurzelungsfest
(gem. FLL-Verfahren), vollflächig im Lagenversatz
aufschweißen,
Nähte und Stöße dicht verschweißen.

Oberseite:  mineralische Bestreuung
Farbe:  Dunkelbraun
Unterseite:  Kunststoff-Folie

Technische Kennwerte:
Kaltbiegeverhalten:  -36°C
Wärmestandfestigkeit:  120°C
Maximale Zugkraft von 1000N/50 mm längs und 1000N/50 mm
quer
Dehnung:  40% längs, 45% quer

Fabrikat:  SOPRALENE Flam Jardin S5 dunkelbraun
Menge: 147,000 m²

**01.03.0090 Unterkonstruktion für gedämmter Wandanschluss**
Unterkonstruktion für gedämmten Sockelwandanschluss wie
folgt herstellen:

Perimeterdämmplattenstreifen EPS 035, d = 120 mm, auf
22
mm starke OSB-Platte kleben
Fertige Verbundplattenhöhe:  ca. 150 mm
Fertige Verbundplattendicke:  ca.  142 mm

Gefertige Verbundplattenstreifen oberhalb der
Gefälledämmung an der Aussenwand (Rohmauerwerk)
passgenau, lot und waagerecht ausrichten und
thermischgetrennt mit Dübeln an der Wand montieren.
Menge: 176,500 m
Zuordnung: 321

**01.03.0100 Zulage für Eckausbildung Unterkonstruktion**
Zulage zu Wandanschluss- Eckausbildungen der
Unterkonstruktion
Menge: 50,000 Stck
Zuordnung: 321

**01.03.0110 Wandanschluss bituminös einschl. Z-Feuchtigkeiotssperre**
Wandanschluss an vorbeschriebener Unterkonstruktion als
Zulage zu den Abdichtungspositionen wie folgt
herstellen:

Flächen gründlich reinigen und vorstreichen
Hartschaum-Dämmkeil 5/5 cm oder 10/10 cm, je nach
Erfordernis, liefern und auslegen
V 13 in Streifen lose zum Schutz des Keils verlegen

Abdichtungslage (Elastomerbitumenbahn) im
Lagenrückversatz an der Holzwerkstoffplatte in max. 1m
breite Streifen hochführen und befestigen, Zuschnitt
ca. 40 cm

2. Abdichtungslage (Elastomerbitumenbahn) in gleicher
Form wie erste Abdichtungslage aufbringen, Zuschnitt
ca. 50 cm

Flüssigkunststoffabdichtung auf
Bitumen/Polyurethanbasis als Z-Feuchtigkeitssperre nach
Herstellervorgaben wie folgt herstellen:
Untergrund aufrauhen und reinigen, so dass dieser frei
von losen Teilen und fettfrei ist
Abflachen der oberen Bahnenkante mit einer Zungenkelle
 Abkleben der Beschichtungsabschlüsse
Anschlußflächen einstreichen, Vlies in das feuchte Harz
eindrücken u. überstreichen
Nach Durchtrocknung die gesamte Anschlussflächen
ochmals gut deckend überstreichen

Abwicklungshöhe der Z-Isolierung:  ca. 35 cm

Fabrikat:  ALSAN-Flashing Jardin oder gleichwertig
Menge: 176,500 m
Zuordnung: 321

**01.03.0120 Flüssigkunststoffanschluss an Durchdringungen**
*** Bedarfsposition ohne GB
Anschlüsse an Durchdringungen mit Flüssigkunststoff auf
Bitumen/Polyurethanbasis wie folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 1,000 Stck

**01.03.0130 Flüssigkunststoffanschl. an Stahlblechprofile/ PVC-Fensterprofilschwellen**
Anschlüsse an Stahlblechabschlussprofile der Balkone/
Dachterrassen u. an PVC-Fensterprofil- schwellen mit
Flüssigkunststoff auf Bitumen- Polyurethanbasis wie
folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 4,000 Stck

**01.03.0140 Zul. Stahlblechanschlüsse Eckausbildung**
Herstellen von Eckausbildungen als Zulage zu den
ausgeschriebenen Stahlblechanschlüssen
Menge: 8,000 Stck
Zuordnung: 321

**01.03.0141 Alwitra-Wandanschlussprofil WA 1-ÜK 150**
*** Bezugsbeschreibung
Wandanschlussprofil, stanggepresst, biegesteifes
Aluminium-Klemmprofil, EN AW-6060 T66 mit vgekantetem
Aluminium-Überhangprofil, EN AW-5005A,
korrosionsbeständig
mit Stossverbindern liefern und nach DIN und
Herstellervorschrift auf vorhandene OSB-Platte
montieren einschl.elastischer Versiegeung des Klemm- u.
Überhangprofils liefern u. gem. Herstellervorschrift
mit geeigneten Befestigungsmaterial montieren.

Fabrikat:  Alwitra WA 1-ÜK nach DIN und
Ausführung:  in Alu-Natur,
Abmessungen:  ca.250 mm Höhe Überhangprofil, mit
Menge: 176,500 m
Zuordnung: 321

**01.03.0180 Zulage WA-Profil-Eckausbildungen**
*** wie Position 01.03.0141
Innen- u. Aussenecken zur Vorposition liefern
u.montieren, als Zulage.
Menge: 50,000 Stck
Zuordnung: 321

**01.03.0190 Zulage WA-Profil-Endkappen**
*** wie Position 01.03.0141
Endkappen zur Vorposition liefern u.montieren, als
Zulage.
Menge: 8,000 Stck
Zuordnung: 321

#### Abschnitt 01.04 Dachterrassenbelag

**01.04.0010 Isolierschutzmatten**
Regupol Isolierschutzplatten oder gleichwertig aus PUR-
gebundenem Gummigranulat liefern und verlegen.
Adhäsivkleber oder Kunststoffkleber.
Die Regupol-Platten sind alsbald nach Verlegung mit
Humus, Sand, Steinplatten zu bedecken.
Es sind die Verlegerichtlinien des Herstellers zu
beachten.

Format:  2.300 x 1.150 mm
Lieferbare Stärke:  20 mm
Spezifisches Gewicht:  ca. 730 kg/mü
Menge: 36,000 m²

**01.04.0020 AquaDrainr T+ Flächendrainage**
AquaDrainr T+ Flächendrainage, hochleistungsfähig und
kapillarbrechend, mit unverrottbarem oberseitigem
Geotextilvlies für die ganzflächige Aufstelzung von
Oberbelägen und zur Vermeidung von Versottungen liefern
und nach Herstellervorgaben unterhalb selbstliegende
Beläge auf ungebundenen gewaschenen Kies-/
Splittbett-Ausgleichsschichten einbauen.
Die Lamellen sollen in Hauptentwässerungsrichtung
zeigen.
Im Einheitspreise ist die Lieferung und der Einbau von
AquaDrainr SK Stoßabdeckungen einzukalkulieren.

Trittschallverbesserung:  bis zu 25 dB
(Splittbettverleg.), gem. Prüfbericht Labor für
Bauakustik, Wiesbaden

Wasserableitvermögen:  bis zu 1,18 l/(m x s)
gemäß Prüfbericht der tBU Greven.

Produkt:  AquaDrainr T+, Rollenware (1m x 10m)
Dicke:  16 mm

Fabrikat:  GUTJAHR Systemtechnik GmbH, 64404
Bickenbach
  Tel. 0 62 57/ 93 06-0 - Fax 0 62 57/ 1611
Menge: 49,000 m²

**01.04.0030 AquaDrainr Randdämmstreifen**
AquaDrainr Randdämmstreifen mit selbstklebendem Fuß.
Verhindert kraftschlüssiges Einspannen des Belags und
der Drainage-/Entkopplungsmatte liefern und nach
Herstellervorgaben einbauen.

Mögliche Einbauorte:
Im Bereich von aufgehenden Bauteilen
(Wand-/Türanschlüsse)
Im Bereich von ProFinr Randprofilen
Zur Ausbildung von Feldbegrenzungsfugen in
Estrich-/Drainestrichschichten

Produkt::  AquaDrainr Randdämmstreifen
Maße:  H x B x D:  80 x 40 x 8 mm

Fabrikat:  GUTJAHR Systemtechnik GmbH, 64404
Bickenbach
  Tel. 0 62 57/ 93 06-0 - Fax 0 62 57/ 1611
Menge: 91,000 m
Zuordnung: 321

**01.04.0040 Dachterrassen-Betonwerksteinplatten, Kiesbett**
*** Bezugsbeschreibung
Betonwerksteinplatten liefern und mit 1%-1,5% Gefälle
auf gewaschenen Kies der Körnung 4 bis 8 mm,
Kiesbettschichtdicke 4 bis 6 cm verlegen.
Im Einheitspreis ist die Lieferung und Einbringung von
3 bzw. 4 schenkelige Fugenkreuzen z.B. AquaDrainr FF
Fugenfix einzukalkulieren, Fugenbreite bis max. 5 mm
(offen).
Jeglicher Kontakt zum Boden bzw. Wänden ist durch
Einlegen von Randstreifen 5 mm dick auszuschließen.
Das Anarbeiten an aufgehende Bauteile ist
einzukalkulieren.

Platten aus Beton DIN EN 1339 PKDUI, Oberfläche
gestrahlt, Steinkante gefast

Abmessungen :  ca. 400 x 400 x 40 mm
Einbauort:  Balkone / Dachterrassen
Fabrikat:  Nach vorzulgender Muster u. Wahl des
Auftraggebrs
Menge: 49,000 m²

**01.04.0050 Zul. für 1cm zusätzl. Kiessschüttung**
*** Bedarfsposition ohne GB
*** wie Position 01.04.0040
1cm zusätzliche Kiesschüttung pro m2 Kiesbett als
Zulage
Menge: 1,000 m²

**01.04.0060 Dachterrassen-Betonwerksteinplatten, Stelzlager**
*** Bedarfsposition ohne GB
Betonwerksteinplatten liefern und mit 1%-1,5% Gefälle
auf Terrassenstelzlagern aufständern
Jeglicher Kontakt zum Boden bzw. Wänden ist durch
Einlegen von Randstreifen 5 mm dick auszuschließen.
Das Anarbeiten an aufgehende Bauteile ist
einzukalkulieren.
Fugenbreite bis max. 5 mm (offen).

Platten aus Beton DIN EN 1339 PKDUI, Oberfläche
gestrahlt, Steinkante gefast

Abmessungen :  ca. 400 x 400 x 40 mm
Einbauort:  Balkone / Dachterrassen
Fabrikat:  Nach vorzulgender Muster u.
  Wahl des Auftraggebrs
Menge: 1,000 m²

**01.04.0070 Zul. Betonwersteinplatten schneiden**
*** wie Position 01.04.0040
Betonwersteinplatten durch schneiden scharfkantig herstellen und einpassen, als Zulage.
Menge: 45,000 m

**01.04.0080 Bewegungsfuge, ungedämmt**
Bewegungsfugenausbildung wie folgt herstellen:

40 cm Streifen der Abdichtungsbahn über der Fuge
verlegen und über der Fuge trennen
Elastomerbitumen-Bewegungsfugenband über der Fuge
verlegen und auf beiden Seiten streifenweise ca. 12 cm
auf die erste Abdichtungsbahn aufschweißen
Oberlage aus der Fläche vollflächig aufgeschweißt bis
ca. 12 cm auf das Bewegungsfugenband führen
Bestreuung der Oberlagsbahn auf beiden Seiten in einer
Breite von ca. 20 cm anflämmen und in das
Deckschichtbitumen einzudrücken
Oberlage als Schutzkappe, Zuschnitt ca. 90 cm, auf
beiden Seiten in einer Breite von ca. 20 cm
aufschweißen

Fabrikat:  SOPRAJOINT WF
Menge: 1,000 m

**01.04.0090 Drainrost, barrierefrei, AquaDrainBF-Flex 150, L=3,05 m**
*** Bezugsbeschreibung
AquaDrainr BF-FLEX 150 Gitterrost, stufenlos
belagsbündig höhenverstellbar und variabel einstellbar
für schräge Rampen u. flexibel ablängbar.
Gitterrost mit Maschenweite 30/10 mm, einschl.
Schmutzgitter zwischen Gitterrost und Rahmen,
notwendiger Standard-Drehfüße bzw.
Standard-Kugelkopfdrehfüße sowie notwendiger
Schieberplatten und 2 AquaDrainr FLEX Endkappen liefern
und vor Balkon- und Terrassentüren einbauen.
Notwendiges Ablängen der Grundeinheit bzw. des
Anbauteils und der Verschnitt sind im Einheitspreis
einzukalkulieren.

Einsatzbereich:  Barrierefreie Türschwellen auf
  Balkonen und Terrassen,  rollstuhlbefahrbar
Belastbarkeit:  bis 300 kg (Einbau einer zusätzlichen
  Schieberplatte in der Mitte des Rostes
  notwendig).

Gitterrostlänge:  ca. 1,25 m nach örtl. Aufmass
Gitterostbreite  150 mm
Gitterrosthöhe:  80-125 mm (Standard-Drehfüße)

Rahmenmaterial:  Stahl feuerverzinkt
Auflagen-Gitter  feuerverzinkt

Fabrikat:  GUTJAHR Systemtechnik GmbH
Menge: 1,000 Stck
Zuordnung: 321

**01.04.0100 Drainrost barriefrei AquaDrainr BF-FLEX 150, L= 4,05m**
*** wie Position 01.04.0090
AquaDrainr BF-FLEX 150 Gitterrost wie vor beschrieben,
jedoch

Gitterrostlänge:  ca. 0,80 m nach örtl. Aufmass
Menge: 2,000 Stck
Zuordnung: 321

**01.04.0110 Drainrost barriefrei AquaDrainr BF-FLEX 150, L= 2,52 m**
*** wie Position 01.04.0090
AquaDrainr BF-FLEX 150 Gitterrost wie vor beschrieben,
jedoch

Gitterrostlänge:  ca. 2,00 m nach örtl. Aufmass
Menge: 1,000 Stck
Zuordnung: 321

**01.04.0120 Zul. für AquaDrainr BF-FLEX 150 Gitterroste in Edelstahl**
Zulage für die Ausführung der AquaDrainr BF-FLEX 150
Gitterrostabdeckungen in Edelstahl elektropoliert,
Werkstoff Nr.1.4301
Menge: 13,500 m
Zuordnung: 321

**01.04.0130 Zul. AquaDrainr BF-FLEX 150 Gitterroste in Profildesign**
Zulage für die Ausführung der AquaDrainr BF-FLEX 150
Gitterrostabdeckungen im Profildesign, Edelstahl
elektropoliert, Werkstoff Nr.1.430
Menge: 13,500 m

**01.04.0140 AquaDrain DR-GE Ablaufrost feuerverzinkt, 400/400 mm**
Stufenlos höhenverstellbare Ablaufroste für die
Entwässerung und die Revision von Bodenabläufen,
liefern u. gem. Herstellervorschrift einbauen, einschl.
notwendigem Zubehör wie Fugenband u. Flexendkappen.
Höhenverstellbar von 48-93 mm (bzw. 76 mm vor
bauseitigem Abflexen des Fußgewindes) mit XL-Füßen
55-168 mm (bzw. 151 mm vor bauseitigem Abflexen des
Fußgewindes)

Rahmenhöhe:  41 mm
Maße:  400 mm x 400 mm
Material:  feuerverzinkt
Einsatzbereich:
Über Boden-/Dachabläufen und Einlaufzonen von Speiern

Fabrikat:  GUTJAHR Systemtechnik GmbH
Menge: 12,000 Stck
Zuordnung: 320

**01.04.0170 Lochwinkel als Kiesleiste**
Lochwinkel, Maße 70/50/1000 mm, zwischen Belag und
Drainrost auf AquaDrainT+ oder den Abdichtungsbahnen
lifern u. fachgerecht einbauen.
Produkt:  AquaDrainLW Lochwinkel verzinkt
Fabrikat:  GUTJAHR
Menge: 22,500 m
Zuordnung: 321

**01.04.0180 Kiesschüttung**
Aufbringen einer Kiesschüttung und ebne verteilen
Korngröße 16/32
Schichthöhe 5cm
Menge: 35,000 m²

**01.04.0190 Schutzvlies**
Schutzvlies (Polyester) zwischen Dachdach und
Kiesschüttung überlappend verlegen.
- witterungsbeständig und wasserdurchlässig
- Gewicht ca. 400 bis 500 Gramm pro Quadratmeter
Verschnitt und Überlappung sind im Einheitspreis zu
kalkulieren.
Menge: 35,000 m²

#### Abschnitt 01.05 Abdichtungsarbeiten Betonsohle

**01.05.0010 Betondecken reinigen**
Betondecke für einen staubfreien Untergrund von groben
Verschmutzungen wie Bauschutt, Ölrückständen u. ä.
trocken, reinigen und angefallenen Schmutz beseitigen.
Menge: 355,000 m²

**01.05.0020 Voranstrich für Delta-Thene**
Voranstrich und Haftgrund mit hoher Eindring- wirkung
für DELTA-THENE auf trockenem Untergrund aufbringen
(siehe Herstellervorschrift)
Materialverbrauch 0,2-0,3 kg/m² nach Untergrund
Menge: 355,000 m²

**01.05.0030 Abdichtung DELTA-Thene**
Feuchtigkeitsabdichtung mit Dörken-Folie DELTA- Thene
nach den Herstellervorschriften liefern und verlegen
Menge: 355,000 m²

#### Abschnitt 01.06 Stundenlohnarbeiten

*Hinweis*
Der Auftragnehmer ist ohne vorherige Anmeldung u. ohne
vorheriger schriftliche Zustimmung durch den
Auftraggeber (AG) nicht berechtigt Tagelohnarbeiten
auszuführen.
Geleistete Tagelohnarbeiten, die vor Ausführung nicht
schriftlich durch den AG beauftragt/ genehmigt wurden,
werden nicht vergütet.

**01.06.0010 Stundenlohn Facharbeiter**
*** Bedarfsposition ohne GB
Für evtl. erforderliche Arbeiten, die nicht im
Leistungsverzeichnis erfaßt sind und gegen Nachweis zur
Ausführung kommen, werden verrechnet für:
Facharbeiter
Menge: 1,000 h

**01.06.0020 Stundenlohn Helfer**
*** Bedarfsposition ohne GB
Für evtl. erforderliche Arbeiten, die nicht im
Leistungsverzeichnis erfaßt sind und gegen Nachweis zur
Ausführung kommen, werden verrechnet für:  Helfer
Menge: 1,000 h

#### Abschnitt 01.07 Sonstiges

**01.07.0010 Notausstiegsleiter ALU**
Notausstiegsleiter ALU mit Rückenschutz und
Attikaübergang
Höhe ca. 3,50 m (Belag bis OK Attika)
Attika ca 0,40 m breit
Durchmesser Rückenschutz ca. 0,75 m
Leiter mit Blech zu versperren
Durchgang soll unter dem Rückenschutz möglich sein
Liefern und nach Herstellerangaben fachgerecht
montieren
Die Wandbefestigungen (Anzahl nach Herstellervorgabe)
sind anzubringen vor der Montage des ca. 20 cm starken
WDV-Systems
System Fa. Hailo oder gleichwertig

.......................................................
..........
Fabrikat vom Bieter einzutragen
Menge: 1,000 St

USt %: 19,00
